# JVA Wittlich, Sanierung alte Männeranstalt
Angebotsaufforderung (GAEB DA XML 3.2, DA83)
Projekt: 700201011
Währung: EUR
Nebenangebote zugelassen: ja
Auftraggeber: Vergabenummer: 26E0207
Erstellt mit: GXML Toolbox V3.3 R20230829, iTWO_64 V24.0.667, 10.06.2026

## VORBEMERKUNGEN
VORBEMERKUNGEN
Stand 02.06.2026 - Gekürzt auf die Punkte einer Dienstleistung.
Bauherr:
Landesbetrieb Liegenschafts- und Baubetreuung
Niederlassung Trier
Paulinstraße 58
54292 Trier

Planung:
PA+ Architekten
Birkenweg 24
64295 Darmstadt

BESCHREIBUNG DER DIENSTLEISTUNG (Bewachungsdienst)

0.0  Allgemein

0.1  Angaben zur Baustelle und der zugehörigen Sicherheitsdienstleistung
  (folgend "SDL" genannt)

0.1.1  Lage der Baustelle und Umgebungsbedingungen, Zufahrtsmöglichkeiten und
  Beschaffenheit der Zufahrt sowie etwaige Einschränkungen bei ihrer Nutzung:
  Die Baustelle befindet sich innerhalb der Justizvollzugsanstalt Wittlich (nachfolgend JVA genannt).
  Die Baustelle ist über die L 141 und die A60, Abfahrt Wittlich West oder die A1, Abfahrt Wittlich Mitte zu erreichen.
  Die Zufahrt erfolgt von der Trierer Landstraße, durch eine Öffnung in der Haftmauer. Die Zufahrt zum Baustellenbereich (siehe beigefügtes Luftbild), erfolgt über einen befestigten, asphaltierten bzw. gepflasterten Weg innerhalb der JVA.
  Es gilt die allgemeine Straßenverkehrsordnung, die Unfallverhütungsvorschriften sind einzuhalten.

0.1.2  Besondere Belastungen aus Immissionen sowie besondere klimatische oder betriebliche Bedingungen:
  Während der Baumaßnahme ist das zu bewachende Areal aus der JVA baulichausgegliedert. Es wurde bereits eine neue Aussenmauer der JVA zum Baufeld geschaffen.
  Der Sicherheitsdienstleister wird durch die JVA mit Beginn der Sicherheitsdienstleitung eingewiesen.

0.1.3  Art und Lage der baulichen Anlagen
  Bei der Maßnahme / dem Bauwerk handelt es sich um die Sanierung der denkmalgeschützten alten Männeranstalt inkl. Nebengebäude, ein Arbeitsbetriebsgebäude, ein Kartoffelkeller,
  ein Verbindungsgang zum ehem. Wirtschaftsgebäude, eine alte Pforte im Bereich der Haftmauer aus der Jahrhundertwende bis zu den 1970er Jahren. Hierfür wird die Sicherheitsdienstleistung benötigt.

0.1.4  Verkehrsverhältnisse, insbesondere Verkehrsbeschränkungen
  Die Firmenfahrzeuge dürfen die Baustelle nach vorheriger Kontrolle durch den SDL
  zum Be- und Entladen befahren. Parkflächen innerhalb des Baufelds sind im
  Baustelleneinrichtungsplan dargestellt.
  Ein Parken der Fahrzeuge im Baufeld über Nacht ist nicht möglich,
  sämtliche Fahrzeuge sind abends aus dem Baufeld zu entfernen.

  Die Zufahrt zur Baustelle wird durch den Sicherheitsdienstleister kontrolliert,
  die Baustelle ist von 06:30 Uhr bis 19:00 Uhr zugänglich.
  Der Sicherheitsdienst nimmt seine Tätigkeit um 06:00 Uhr auf und beendet
  ihn spätestens 20:00 Uhr.

0.1.5  Für den Verkehr freizuhaltende Flächen
  Die für den Verkehr freizuhaltenden Flächen werden bindend im Baustelleneinrichtungsplan dargestellt.
  Die Zufahrt zur Baustelle und die Baustraße, insbesondere im Bereich der Schrankenanlage
  des SDL, muss ständig freigehalten werden.

0.1.6  Lage, Art, Anschlusswert und Bedingungen für das Überlassen von Anschlüssen für Wasser, Energie und Abwasser Vorhanden:
  Strom- und Wasseranschlüsse sind im Bewachungscontainer vorhanden und werden dem AN kostenlos zur Verfügung gestellt. .

0.1.7  Lage und Ausmaß der dem Auftragnehmer für die Ausführung seiner Leistungen zur Benutzung oder Mitbenutzung überlassenen Flächen und Räume
  Der Bewachungscontainer steht vor dem Zufahrtstor zur Baustelle. Weitere Lagermöglichkeiten sind nur nach Rücksprache mit der Bauleitung möglich.

  Der Bewachungscontainer ist nach Beendigung der täglichen Arbeit besenrein zu verlassen.
  Eine wöchentliche Unterhaltsreinigung muss in Eigenregie vorgenommen werden.

0.1.8  Besondere Vorgaben für die Entsorgung, z.B. besondere Beschränkungen für die Beseitigung von Abwasser und Abfall
  Der gewöhnliche Restabfall zum Betrieb der Containeranlage soll in Eigenregie entsorgt werden. Besonderheiten können mit der Bauleitung abgesprochen werden.

0.1.9  Art und Umfang des Schutzes von Bäumen, Pflanzenbeständen, Vegetationsflächen, Verkehrsflächen, Bauteilen, Bauwerken, Grenzsteinen u. ä. im Bereich der Baustelle
  nicht erforderlich

0.1.10  Im Baugelände vorhandene Anlagen,
  insbesondere Abwasser- und Versorgungsleitungen
  Der Container ist an die Versorgungsleitungen angeschlossen.

0.1.11  Besondere Anordnungen, Vorschriften und Maßnahmen der Eigentümer von Leitungen, Kabeln, Dränen, Kanälen, Straßen, Wegen, Gewässern, Gleisen, Zäunen und dergleichen im Bereich der Baustelle
  Im Bereich der Haftmauer dürfen keine Fahrzeuge, Materialien, Container etc. abgestellt werden, hier ist ein Sicherheitsabstand von min. 3,00m - 5,00m einzuhalten. Darauf sind neben dem SDL auch die einfahrenden Firmen hinzuweisen.

0.1.12  Art und Zeit der vom Auftraggeber veranlassten Vorarbeiten
  Stellung eines Baupfortencontainers, angebunden an die Toranlage.
  Stellung Infrastruktur für EDV / Festnetztelefon / Funk.

0.1.13  Arbeiten anderer Unternehmer auf der Baustelle
  Der SDL ist im Austausch mit dem Sicherheitspersonal dser JVA, meist per Telefon, Email, Funk. Im möglichen Sonderfall in persona Ort.

0.2  Angaben zur Ausführung

0.2.1  Vorgesehene Arbeitsabschnitte, Arbeitsunterbrechungen und -beschränkungen nach
  Art, Ort und Zeit sowie Abhängigkeit von Leistungen anderer.
  Sicherheitsdienstleistungen grundsätzlich Werktags, in Sonderfällen nachts oder an Feiertagen mit Vorankündigung gem. Positionsbeschreibung. Es wird stark von den vor Ort anwesenden Firmen abhängig sein.
  Erfahrungsgemäß ist im Baugewerbe zwischen den Jahreswechseln eine
  Arbeitsunterbrechung (Ferienzeit Weihnachten), diese muss aber nicht zwingend erfolgen.

0.2.2  Art und Umfang der vom Auftraggeber verlangten Eignungs- und Gütenachweise

Diese sind in den beigefügten Ausschreibungsunterlagen aufgeführt.

Hinweise:
- Keine der leitenden Personen ist wegen einer Straftat verurteilt, dazu ist vor Auftragsvergabe eine positive Bewertung einer Zuverlässigkeitsüberprüfung des Bundeszentralregisters zwingend erforderlich.
- Betriebsinterne alljährlich und rund um die Uhr erreichbare Rufbereitschaft/ Notrufnummer
- Zu den monatlichen Meetings mit der JVA und LBB ist ein Mitarbeiter zu benennen und abzubestellen
- Kosten für Revisionen
- Nach Ende der Bewachung sind Kopien des Wachbuch und der Nachweise über die Kontrollgänge vorzulegen

Subunternehmer
Es sind keine Subunternehmer zulässig

0.2.3  Abrechnung nach bestimmten Zeichnungen und Tabellen
  Es ist ein Wachbuch zu führen, in dem An- und Abwesenheiten des eingesetzten Personals erfasst werden. Übermittlung an den AG zur Prüfung mit vorlage einer monatlichen Rechnung, welche kulumativ aufaddierend auzustellen sein wird.

0.2.4  Sonstiges

  Baustellenbesprechung:
  Der SDL hat zu den Baustellenbesprechungen grundsätzlich nicht anwesend zu sein.
  An einer Besprechung 1 mal pro Monat sollte mindestens Online vom AN (ca. 15 Minuten) teilgenommen werden, da das Personal vor Ort dafür nicht abkömmlich sein wird.
  Die Containeranlage ist personell so zu besetzen das die ausgeschriebenen Arbeiten in der vorgegebenen Zeit ausgeführt werden können.
  Die dem AN überlassenen Ausschreibungsunterlagen sind mit besonderer Vertraulichkeit zu behandeln. Eine Weitergabe an Dritte ist nur nach Rücksprache mit dem LBB gestattet.

## VH10 Bewachungsdienst Baustelle 26E0207
Datum: 10.06.2026

### Bereich 1 Baubewachung JVA Wittlich

*Hinweis: Allgemeine Beschreibung*
Allgemeine Beschreibung:

Alle für die Bewachung erforderlichen Einrichtungen die
im HLV aufgeführt und beschrieben sind, sind nur
leihweise zur Verfügung zu stellen, über den Zeitraum
der Bewachung.
Zur Ausführung des Projektes "Sanierung alte Männeranstalt" ist die Steuerung, Überwachung und Sicherung der logistischen Aktivitäten (Verkehr, Personen, Massen) erforderlich, um eine reibungslose Bauabwicklung über die Bauzeit zu gewährleisten.

Die Ausschreibung "Baustellenbewachung" beinhaltet im Wesentlichen die folgenden Leistungen:

1. Die Umsetzung eines Konzeptes zur Bearbeitung und Herstellung von Baustellenausweisen aller am Bau Beteiligten in Abstimmung mit dem AG.
Der AN erstellt ein Konzept zur Zutrittskontrolle und Ausweiserstellung. Dabei werden Bedingungen für die Ausweisausgabe, die Datenerfassung, die Genehmigungsverfahren und die Prüfabläufe bei Ausweisbeantragung sowie dessen Layout konkretisiert (Entwurfsvorlage) und mit den AG abgestimmt (Endvorlage).

2. Ausgabe von Baustellenausweisen entsprechend der mit dem AG abgestimmten Richtlinien über die gesamte Bauzeit.
Baustellendauerausweise:
Es werden personengebundene, nicht übertragbare (Dauer-)Ausweise ausgegeben. Diese berechtigen zum Zutritt auf die Baustelle. Die Ausgabe erfolgt nach Vorlage von Unterlagen, welche mit den AG abzustimmen sind.
Dabei werden personenbezogene Daten in einem Stammdatenblatt/Personen gespeichert. Der Ausweisinhaber wird darüber informiert, welche Daten über ihn erfasst wurden. Diese Daten dürfen nur zum Zweck der Erfüllung der Aufgaben der Zugangskontrolle genutzt und in keinem Fall weitergeleitet werden.
Der AN stellt die Baustellendauerausweise an der Baustellenzufahrt zum Baugelände auf Antrag aus. Dazu stimmt er vorher die Form, Inhalt und Layout mit dem AG ab.
Die Ausweise müssen bei jeder Ein- und Ausfahrt vom AN kontrolliert und dokumentiert werden.

Besucherausweis:
Besucherausweise werden an kurzzeitig tätige ausgegeben.
Sie sind neutral gestaltet, werden aber bei der Ausgabe des Besucherausweises einer Person zugeordnet (Erfassung der Angaben zur Identifikation) und sind täglich beim Verlassen des Baugeländes zurückzugeben.
Der AN stellt die Besucherausweise an der Baustellenzufahrt zum Baugelände aus und registriert die Ausgabezeiten und die Person, an die der Ausweis gebunden wurde sowie dessen Ziel. Bei Verlassen des Baugeländes nimmt der AN den Besucherausweis zurück und registriert die Rückgabezeit.

3. Durchführung der Zu-/ Ausfahrtskontrollen
Der AN regelt die Zufahrt zum Baustellengelände und dokumentiert Ein-/ und Ausgänge. Dazu prüft er die Berechtigung, das Vorliegen und Einhalten einer Avisierung. Er weist dem Fahrzeug eine Fahrroute im Baugelände und zur Ausfahrt zu.
Der SDL prüft die Ladung bei der Ausfahrt zur
Diebstahlvermeidung auf Inhalt und Plausibilität und Vorhandensein/ Übereinstimmung mit Transportpapieren (in Stichprobe) und auf Anweisung durch den AG.
Die Abfertigung von Personen mit Baustellen-Dauerausweis muss am Baustellentor innerhalb 15 Minuten erfolgen.

4. Bewachung des Baufeldes und des Gesamtareals.
Der AN führt Kontrollgängen über die Baustelle durch, eine halbe Stunde vor Einlass der Unternehmen und nach Verlassen des letzten Unternehmers von der Baustelle.

Einlass Baufirmen:
Werktags (Mo. - Sa.) von 06:30 - 19:00 Uhr
Kontrollbeginn: Werktags (Mo. - Sa.) von 06:00 - 20:00 Uhr
Kontrolldauer 14 Stunden, bis zu 40-60 Bewegungen je Kontrolldauer.

Im Rahmen der Kontrollgänge über das Baugelände hat der AN die gesamte Baufläche intensiv zu kontrollieren. Der Umfang der Kontrollgänge wird in Abhängigkeit des Baufortschrittes, der Anzahl der Beschäftigten Unternehmen/ Arbeitnehmer sowie der sonstigen Randbedingungen durch den AG vorgegeben.

5. Bereitstellung von EDV-Technik/ Telekommunikation zur Abwicklung der Dienstleistung und Bereitstellung von Daten für den AN.
Der AN / SDL stellt das System zur Erfassung, Programmierung, Verwaltung und Kontrolle der Ausweise zur Verfügung und betreibt dieses. Darin enthalten ist jede erforderliche Hard- und Software.
Der SDL stellt alle erfassten Daten (Ein-/Ausgänge, Personenbewegungen, Vorkommnisse) zusammen und übermittelt diese wöchentlich an den AG und im Bedarfsfall an die JVA.
Der SDL erhält von der JVA 3 Stück Handfunkgeräte (SiZe / SchiFü / Sicherheit).

6. Verwaltung von Schlüsseln
Schlüssel, Codes, Codekarten, Schließkombinationen u.Ä. (im weiteren Schlüssel genannt), die vom AG dem AN für die Ausführung der Leistungen überlassen werden, müssen gegenständlich quittiert werden, wobei die Quittung mit Datum, Uhrzeit und Namen, der die Schlüssel empfangenden Person zusammen mit der Zweckbestimmung des bereitgestellten Schlüssels erhalten. Eine Quittung dieser Empfangsbestätigung ist dem AG zu übergeben.
Die Schlüsselaufbewahrung und die Berechtigung zur Schlüsselausgabe bzw. zum -empfangen müssen geregelt sein.
Schlüssel müssen codiert werden, so dass nicht direkt Name und Anschrift des zu schließenden Bereiches, zu dem sie gehören, festgestellt werden können.

Der AN muss sicherstellen, dass empfangene Schlüssel nur an Berechtigte ausgegeben werden.

7. Verhalten im Alarmfall / Weisungsbefugnis durch JVA:
- Baustelle verschließen
kontrollierter Auslass nur nach Weisung der Einsatzleitenden Person der JVA.
Den Weisungen der Bediensteten der JVA ist Folge zu leisten.

8. Videoüberwachung bauseits
Vor Ort sind bauseits Videokameras installiert, die verschiedene Bereiche entlang der Haftmauer zur JVA überwachen. Diese werden alleine durch die JVA angesteuert und bewacht, nicht durch die Dienstleistung dieser Ausschreibung.

#### Abschnitt 1.1 Zugangskontrollen und Sicherheitsmaßnahmen

*Hinweis: Standardbesch Techn.Einr.*
Technische Einrichtungen des AN
Einrichten, Vorhalten, Betreiben und Räumen technischer Einrichtungen und Geräte, die für die Erbringung der Baulogistikleistungen benötigt werden, gehören zur vertraglichen Leistung.

**1.1.10 Einrichten des Wachcontainers**
*** Pauschalposition
Einrichten des Wachcontainers:
In den bauseits gestellten Wachcontainer sind vom AN, Mobiltelefon, Kopierer, Schlüsseltresor, Lesegerät für Zugangsausweise (Identifizierungschip oder Strichcode), Drucker und Computer zu liefern, betriebsbereit anzuschließen, zu unterhalten und nach Abschluss der Bewachung zu demontieren.
In den EP sind alle erforderlichen Anschlussgebühren und laufend anfallende Gebühren mit einzurechnen.
Menge: 1,000 psch

**1.1.20 Grundstundenverrechnungssatz eines Objektleiters**
Grundstundenverrechnungssatz eines Objektleiters

Besetzung der Einfahrt über die gesamte Dauer der Bauzeit Werktags (Mo. - Sa.) von 06:00 - 20:00 Uhr.
Kontrollbeginn 6 Uhr, Kontrolldauer 14 Stunden, ca. 40 - 60 Bewegungen je Kontrolldauer.

Durchführung der Alarmierung bei Alarm, Bedrohung- und Notfallereignissen.

Durchführung von Kontrollgängen über die Baustelle, eine halbe Stunde vor Einlass der Unternehmen und nach Verlassen des letzten Unternehmers von der Baustelle.

Ausgabe bzw. Einsammeln der Tages- und Besucherausweise.

Personen und Fahrzeuge am Baustellentor hinsichtlich Zugangsberechtigung / Baustellenausweis kontrollieren.

Bedienen des Ein- und Ausfahrttor im Bedarfsfall.

Sicherstellung der elektronischen Erfassung aller Ein- und Ausgänge, Personenbewegungen und Vorkommnisse.

Zusammenstellung und wöchentliche Übermittlung aller Ein- und Ausgänge, Personenbewegungen und Vorkommnisse an den AG.

Für die beschriebenen Leistungen (Ein-/Ausfahrtskontrolle, Wachdienst) ist geeignetes und qualifiziertes Personal einzusetzen.

Qualifikation/ Anforderungen des Sicherheitspersonal:
aktuelles Führungszeugnis
Die zur Bewachung eingesetzte Person muss IHK
sachgeprüft sein (gem. §34a Gewerbeordnung).
Sprache: fließend Deutsch (Wort und Schrift)
Objektleiter 2 Jahre Berufserfahrung in vergleichbarer Stelle (Nachweis ist bei Angebotsabgabe vorzulegen)
PC-Kenntnisse werden vorausgesetzt

Bei Angebotsabgabe ist durch den Bewerber ein Personalkonzept mit den erforderlichen Nachweisen zu liefern.

Angaben des Bieters:
......... Personen/Schicht

Das Sicherheitspersonal ist mit der erforderlichen persönlichen Schutz- und Meldeausrüstung auszustatten.

- Diensthandy, welches auf der Baustelle mitzuführen ist (ortsgebunden), die Handynummer ist der JVA-Abteilung Sicherheit bekanntzugeben.
- Dienstkleidung
- PSA für Baustellenbetrieb: Sicherheitsschuhe S3, Baustellenhelm, Warnweste.
- (Funkgeräte werden bauseits gestellt)
Menge: 23000,000 Std

**1.1.30 Grundstundenverrechnungssatz eines Mitarbeiters**
Grundstundenverrechnungssatz eines Mitarbeiters.

Besetzung der Einfahrt über die gesamte Dauer der Bauzeit Werktags (Mo. - Sa.) von 06:00 - 20:00 Uhr.
Kontrollbeginn 6 Uhr, Kontrolldauer 14 Stunden, ca. 40 - 60 Bewegungen je Kontrolldauer.

Durchführung der Alarmierung bei Alarm, Bedrohung- und Notfallereignissen.

Durchführung von Kontrollgängen über die Baustelle, eine halbe Stunde vor Einlass der Unternehmen und nach Verlassen des letzten Unternehmers von der Baustelle.

Ausgabe bzw. Einsammeln der Tages- und Besucherausweise.

Personen und Fahrzeuge am Baustellentor hinsichtlich Zugangsberechtigung / Baustellenausweis kontrollieren.

Bedienen des Ein- und Ausfahrttor im Bedarfsfall.

Sicherstellung der elektronischen Erfassung aller Ein- und Ausgänge, Personenbewegungen und Vorkommnisse.

Zusammenstellung und wöchentliche Übermittlung aller Ein- und Ausgänge, Personenbewegungen und Vorkommnisse an den AG.

Für die beschriebenen Leistungen (Ein-/Ausfahrtskontrolle, Wachdienst) ist geeignetes und qualifiziertes Personal einzusetzen.

Qualifikation/ Anforderungen des Sicherheitspersonal:
aktuelles Führungszeugnis
Die zur Bewachung eingesetzte Person muss IHK
sachgeprüft sein (gem. §34a Gewerbeordnung).
Sprache: fließend Deutsch (Wort und Schrift)
(Nachweis ist bei Angebotsabgabe vorzulegen)
PC-Kenntnisse werden vorausgesetzt

Bei Angebotsabgabe ist durch den Bewerber ein Personalkonzept mit den erforderlichen Nachweisen zu liefern.

Angaben des Bieters:
......... Personen/Schicht

Das Sicherheitspersonal ist mit der erforderlichen persönlichen Schutz- und Meldeausrüstung auszustatten.

- Diensthandy, welches auf der Baustelle mitzuführen ist (ortsgebunden), die Handynummer ist der JVA-Abteilung Sicherheit bekanntzugeben.
- Dienstkleidung
- PSA für Baustellenbetrieb: Sicherheitsschuhe S3, Baustellenhelm, Warnweste.
- (Funkgeräte werden bauseits gestellt)
Menge: 23000,000 Std

**1.1.40 Zulage Objektleiters Sonntagsstunden**
Zulage zum Grundstundenverrechnungssatz eines Objektleiters für Sonntagsstunden in Euro-Betrag.
Die Zulage bezieht sich auf den Grundstundenverrechnungssatz.
Menge: 1000,000 Std

**1.1.50 Zulage Mitarbeiter Sonntagsstunden**
Zulage zum Grundstundenverrechnungssatz eines
Mitarbeiters für Sonntagsstunden in Euro-Betrag.
Die Zulage bezieht sich auf den Grundstundenverrechnungssatz.
Menge: 1000,000 Std

**1.1.80 Zulage Objektleiters Feiertagsstunden**
Zulage zum Grundstundenverrechnungssatz eines
Obkektleiters  für Feiertagsstunden in Euro-Betrag.
Die Zulage bezieht sich auf den Grundstundenverrechnungssatz.
Menge: 500,000 Std

**1.1.90 Zulage Mitarbeiter Feiertagsstunden**
Zulage zum Grundstundenverrechnungssatz eines
Mitarbeiters  für Feiertagsstunden in Euro-Betrag.
Die Zulage bezieht sich auf den Grundstundenverrechnungssatz.
Menge: 500,000 Std

*Hinweis: Hinweis Nachtarbeit*
Hinweis Nachtarbeit:
Nachtarbeit wird vom Auftraggeber mit einer Vorlaufzeit von mindestens 3 Tagen angekündigt.

**1.1.100 Zulage Objektleiters für Nachtarbeit**
Zulage Objektleiter für Nachtarbeit
von 20:00 bis 06:00 Uhr in Euro Betrag.
Die Zulage bezieht sich auf den Grundstundenverrechnungssatz.
Menge: 800,000 Std

**1.1.110 Zulage Mitarbeiter für Nachtarbeit**
Zulage Mitarbeiter für Nachtarbeit
von 20:00 bis 06:00 Uhr in Euro Betrag.
Die Zulage bezieht sich auf den Grundstundenverrechnugnssatz.
Menge: 800,000 Std

#### Abschnitt 1.2 Baustellenausweise, Zusätzliche Schlüsselverwaltung

*Hinweis: Hinweis*
Hinweis:

Das Erstellen von Baustellenausweisen umfasst im Wesentlichen die folgenden Tätigkeiten:

1. Entgegennahme von Antragsunterlagen und Ausgabe von Baustellenausweisen werktags (Mo. - Sa.) von 6:30 Uhr bis 19:00 Uhr.

2. Beratung und Information von Antragstellern für Baustellenausweise.

3. Prüfung der Antragsunterlagen auf Vollständigkeit, Plausibilität und Gültigkeit (z.B. Datum Ausweis).

4. Information des Antragstellers bei Abgabe von nicht vollständigen Antragsunterlagen.

5. Bearbeitung von vollständigen Antragsunterlagen und Ausstellung von Baustellendauerausweisen und Besucherausweisen.

6. Archivierung und Digitalisierung der Antragsunterlagen.

7. Zusammenstellung und wöchentliche Übermittlung der Daten an den AG.

Für die Antragstellung der Baustellenausweise wird der AN je ein Antragsformular für Besucher- und Dauerausweise in deutscher & englischer Sprache in Abstimmung mit dem AG erstellen und vorhalten.

**1.2.10 Baustellenausweis Dauerausweis**
STLB-Bau 2024-04 090
Baulogistik, Baustellen-Dauerausweis für gewerblich Tätige, in Folie eingeschweißt, mit Ansteckvorrichtung, Lichtbild, mit integriertem Identifizierungschip, Nachweise und Dokumente zusammenstellen, die für die Erlangung der Ausweise erforderlich sind, dem AG wöchentlich übergeben.
Menge: 600,000 St
Leistungsbereichkatalog: 090
DIN276_08: 399

**1.2.20 Baustellenausweis Besucherausweis**
STLB-Bau 2024-04 090
Baulogistik, Baustellen-Besucherausweis für nicht gewerblich Tätige, mit Ansteckvorrichtung, mit integriertem Identifizierungschip, Nachweise und Dokumente zusammenstellen, die für die Erlangung der Ausweise erforderlich sind, dem AG wöchentlich übergeben.
Menge: 600,000 St
Leistungsbereichkatalog: 090
DIN276_08: 399

**1.2.30 System zur Erfassung, Programmierung,**
System zur Erfassung, Programmierung, Verwaltung und Kontrolle der Ausweise.
Darin enthalten ist jede erforderliche Hard- und Software (Ausweisdrucker, Kartenprogrammiergerät, Digitalkamera, Scanner usw.).
Menge: 1,000 St

**1.2.40 Schlüsseltracker, GPS Schlüsselfinder**
Es wird für einige Schlüssel eine zusätzliche Anforderung an die Beschränkung von möglichen Verlusten bestehen. Diese Schlüssel  sollen mit fest versehenen, nicht irrtümlich zu lösenden GPS Schlüsselfindern versehen werden (wie z.B. nicht einfach lösbarer Schlüsselring), welche mittels Ton und Applikation auf PC, Mobilem Smartphone o.ä. vor Ort relativ einfach aufgespürt werden können. Dies dient als Vorbeugung bei Verlusten auf dem Baufeld oder falls das Personal von Baufirmen diese irtümlich mitnimmt (was nicht gestattet ist).
Menge: 20,000 St
